# Sanierung + Erweiterung OGZ Beesdau
Angebotsaufforderung (GAEB DA XML 3.1, DA83)
Projekt: 1425 GH
Währung: EUR
Bieterkommentare zugelassen: nein
Ende der Zuschlagsfrist: 18.05.2026
Ausführungsbeginn: 18.05.2026
Ausführungsende: 18.05.2026
Auftraggeber: Gemeinde Heideblick, Langengrassau, Luckauer Straße 61, 15926 Heideblick; DV-Nummer: 05
Erstellt mit: COSOBA-AVA-SYSTEM V8/ GXML Toolbox V3.3 R20220330, AVA.relax, 18.05.2026

## 05 Los 5 - Estricharbeiten
Datum: 01.01.0001

*Hinweis: Vorbemerkung*
V O R B E M E R K U N G :

1. Die Kosten für Einrichten und Räumen der Baustelle sind in den Einheitspreis einzukalkulieren, soweit nicht gesondert im LV aufgeführt.

2. Der Auftragnehmer ist verpflichtet, sich über die örtlichen Gegebenheiten zu informieren, um Nachforderungen aus deren Unkenntnis auszuschließen.

3. Bleche und Verbindungen mit Mauerwerk oder Putz sowie Verbindungen unterschiedlicher Materialien sind so auszuführen, dass mit Sicherheit keine Kontaktkorrosion entstehen kann.

4 Die Ausführung sämtlicher Fugen zu bereits bestehenden Bauteilen ist in den Einheitspreis einzukalkulieren.

5. Alle Maße sind vor Ort zu überprüfen. Die genauen Abmessungen und Zuschnitte für die Anfertigung und Lieferung von Einbauelementen sind am Bauwerk abzunehmen.

6. Der Verbrauch von Baustrom und Bauwasser wird mit 0,2 % von der Bruttoschlussrechnungssumme in Abzug gebracht..

7. Bei Widersprüchen zwischen der Leistungsbeschreibung und der Zeichnungen ist das Leistungsverzeichnis maßgeblich, ggf. ist der Bauleiter zu konsultieren.

8. Zufahrten sind für Materialtransporte zu prüfen. Die Radien der Einfahrten sind zu beachten

9. Die Materiallieferungen sind mit dem Bauherrn und der Bauleitung terminlich abzustimmen.

10. Der Auftragnehmer hat während der Arbeitszeit und bei technischen bzw. arbeitszeitlich bedingten Unterbrechungen der Arbeit bei Erfordernis vorsorglich für eine ausreichende provisorische Abdeckung zu sorgen. (Witterungsschutz) Diese Kosten sind in den Einheitspreis einzurechnen.

11. Höhenfestpunkte sind mit der Bauleitung abzustimmen.

*Hinweis: Abrechnung VOB / C*
Die Ausführung und Abrechnung erfolgt gemäß VOB / C

- ATV DIN 18299 - Allgemeine Regeln für Bauarbeiten jeder Art
- ATV DIN 18353  Estricharbeiten

*Hinweis: Hinweis:*
Hinweis:

Bei den nachfolgend beschriebenen Positionen ist der Bauleitung bzw. dem AG anzuzeigen, wann die einzelnen Arbeitsgänge ausgeführt werden, ebenso ist eine Zwischenabnahme der Leistung zu vereinbaren, sowie gemeinsame Aufmaße durchzuführen, um die Prüfbarkeit der Rechnungslegungen einfacher und effektiver zu gestalten.

### Titel 1 Estricharbeiten

**1.1 Abdichtung Feuchte, Boden, V 60 S4**
Abdichtung auf Bodenflächen gegen Bodenfeuchte mit Bitumen- Schweißbahn auf Voranstrich, incl. Voranstrich.

Bauteil  : Bodenplatte
Untergrund  : Stahlbeton
Dichtungsbahn  : V 60 S4

Mengenansatz entspricht der Grundfläche + der seitlichen Aufkantung

Erdgeschoss
Menge: 113,000 m2

**1.2 Abdeckung derAbdichtung PE-Folie,**
Abdeckung der Abdichtung mit einer Lage PE-Folie, 15 cm überlappt und seitlich entsprechend der Estrichdicke hochgeschlagen, als Trennlage.

Foliendicke  : 0,2 mm

Mengenansatz entspricht der Grundfläche + seitliche Aufkantungen)

Erdgeschoss
Menge: 113,000 m2

**1.3 Thermowhite BEPS WD 70 R Premium**
Thermowhite BEPS WD 70 R Premium

Liefern und Verlegung einerschnelltrocknenden, gebundenen Wärme- dämmschüttung unter schwimmenden Estrichen.

Technische Daten (ETA 19/0772)
WLG : 0,0381 W/mK
Schüttdichte Trockenmörtel: LD = 60 kg/m3
Frischmörtel-Rohdichte: FMD = 100 kg/m3
Trockenrohdichte: DMD = 70 kg/m3
Druckspannung bei 10 % Stauchung: 50 kPa
Brandverhalten nach EUROKLASSE: E
Verkehrslast bei 10 cm: 10kN/ m2
Mindesteinbaudicke: 35 mm

Einbaudicke i.M.  : 100 mm

Angeb. Fabrikat  : ..............................
Menge: 101,000 m2

*Hinweis: Hinweis FB-Heizung*
Hinweis FB-Heizung

Im gesamten Gebäude wird eine Fußbodenheizung mit Verlege- / Tackerplatten eingebaut, Höhe der Verlegeplatte: 30 mm
(Lieferung und Einbau durch den Heizungsbauer)

**1.4 Zementestrich CT-C25 - S 60, H,**
Zementestrich als schwimmender Estrich, auf vorhandene Dämm- schicht, für Fliesen- / Vinylbelag geeignet, einschl. Randdämmstreifen mit abknickbarem Fuß, als Heizestrich.

- Zuschlagstoffe müssen in der Korngröße DIN 4226 Teil 1 oder Teil 2 entsprechen.
- Zemente nach DIN 1164 Teil 1 oder bauaufsichtlich zugelassene Zemente.

Festigkeitsklasse  : CT - C30  F5 - S 60 -H

Estrichdicke  : mind. 60 mm

Bewehrung gem DIN 18560-2 DIN EN 13813 und DIN 13318
Menge: 101,000 m2

**1.5 Zulage Austrocknungsbeschleuniger**
*** Bedarfsposition ohne GB
Zulage für die Zugabe eines Austrocknungsbeschleunigers, zur Beschleunigung der Belagreife, ohne Rückfeuchtung

Anforderungen nach den allgemeinen Regeln der Technik und des Herstellers müssen eingehalten werden.

Nur Verwendung von schadstofffreien Zusatzprodukten!

Estrichstärke  : 60 mm

Fabrikat  : RAPID-FLOOR Compound AB21 o.glw.

Angeb. Fabrikat  : ……………………………
Menge: 101,000 m2

**1.6 Mehrpreis je cm Mehrstärke**
*** Bedarfsposition ohne GB
Mehrpreis je 1 cm Mehrstärke des Estrichs.
Menge: 101,000 m2

**1.7 Dehnungsfugen**
Ausbildung von Dehnungsfugen im Estrich, Incl. Dehnungsfugenprofil.
Menge: 30,000 m

**1.8 Kellenschnitte**
Ausbildung von Kellenschnitten im Estrich

im Anschluss an Türen
Menge: 10,000 m

### Titel 2 Stundenlohnarbeiten

**2.1 Stundenlohnarbeiten:**
Stundenlohnarbeiten:

Evtl. erforderliche Arbeiten, die nicht im Leistungsverzeichnis erfaßt sind und gegen Nachweis zur Ausführung kommen: Facharbeiter
Menge: 5,000 h
